# Reactivo H1-H2 dureza aqua - de Culligan

- Propiedad del archivo: CONSTRUNARIO
- Formato: FIEBDC-3/2012
- Programa: Construnario Versión 3.51
- Fecha de los precios: 22/11/2023
- Divisa: EUR

**00NU3440CLG** u Reactivo H1-H2 dureza aqua - de Culligan
Envase repuesto reactivo H-1 (solución indicadora) y H-2 (solución volumétrica) (recambio test dureza aqua)
