# Reactivo DPD-3 - 50 tabletas - de Culligan

- Propiedad del archivo: CONSTRUNARIO
- Formato: FIEBDC-3/2012
- Programa: Construnario VersiĆ³n 3.51
- Fecha de los precios: 22/11/2023
- Divisa: EUR

**00121607CLG** u Reactivo DPD-3 - 50 tabletas - de Culligan
- Tabletas para medir el cloro combinado del agua de la piscina (recambio TEST KIT T2 pH y cloro)
