# Reactivo DPD-1 - 250 tabletas - de Culligan

- Propiedad del archivo: CONSTRUNARIO
- Formato: FIEBDC-3/2012
- Programa: Construnario VersiĆ³n 3.51
- Fecha de los precios: 22/11/2023
- Divisa: EUR

**00127657CLG** u Reactivo DPD-1 - 250 tabletas - de Culligan
- Tabletas para medir el cloro libre del agua de la piscina (recambio TEST KIT T2 pH y cloro).
