# Test dureza completo agua - de Culligan

- Propiedad del archivo: CONSTRUNARIO
- Formato: FIEBDC-3/2012
- Programa: Construnario Versión 3.51
- Fecha de los precios: 22/11/2023
- Divisa: EUR

**00120469CLG** u Test dureza completo agua - de Culligan
- Test completo para la medición de la dureza del agua.
