# Test kit T2 Ph y cloro - de Culligan

- Propiedad del archivo: CONSTRUNARIO
- Formato: FIEBDC-3/2012
- Programa: Construnario VersiĆ³n 3.51
- Fecha de los precios: 22/11/2023
- Divisa: EUR

**00121611CLG** u Test kit T2 Ph y cloro - de Culligan
- Test para medir el pH y el cloro del agua de la piscina.
