# Dosificador de arrastre 30 - de Culligan

- Propiedad del archivo: CONSTRUNARIO
- Formato: FIEBDC-3/2012
- Programa: Construnario Versión 3.51
- Fecha de los precios: 22/11/2023
- Divisa: EUR

**00761100CLG** u Dosificador de arrastre 30 - de Culligan
- Caudal máximo (l/h): 300-600 - Conexiones: entrada 3/4/salida 3/4/desagüe 3/4 - Capacidad tanque: 30 kg - Capacidad máx. piscina (m3): 500 El dosificador de arrastre para piscinas de CULLIGAN basa su funcionamiento en la diferencia de presión creada por el filtro instalado en la recirculación de las piscinas. Las pastilla de tricloro o bromo se van disolviendo dentro del dosificador gradualmente durante la recirculación del agua. El sistema no requiere alimentación eléctrica para su funcionamiento. La eficiencia del dosificador depende del caudal, por lo que se puede ir ajustando el nivel de desinfectante de la piscina de manera manual ajustando la válvula de salida. También se puede realizar de manera automática comprobando el nivel de bromo mediante un controlador/analizador específico (cloro o bromo), el cual abrirá o no una electroválvula a la entrada del dosificador.
