# Dosificador de arrastre - de Culligan

- Propiedad del archivo: CONSTRUNARIO
- Formato: FIEBDC-3/2012
- Programa: Construnario Versión 3.51
- Fecha de los precios: 22/11/2023
- Divisa: EUR

**00111157CLG** u Dosificador de arrastre - de Culligan
- Caudal máximo (l/h): 300 - Conexiones: entrada 3/4/salida 1/2/Purga 1/4 - Capacidad tanque: 8 l El depósito dosificador de arrastre de Culligan permite una instalación flexible y funcional. El funcionamiento del dosificador de arrastre se basa en la diferencia de presión del agua en la entrada y la salida. El producto químico introducido en el interior se disuelve durante la circulación de agua y posteriormente esta agua introduce el producto químico en el circuito. El producto químico se debe mantener entre los límites recomendados ajustando la válvula de salida y comprobando el nivel por medio de un test manual. - Caudal máximo de 300 l/h. - Materiales: acero inoxidable AISI 304 - Válvulas: latón cromado
