# Base de soporte PVC agitador - de Culligan

- Propiedad del archivo: CONSTRUNARIO
- Formato: FIEBDC-3/2012
- Programa: Construnario VersiĆ³n 3.51
- Fecha de los precios: 22/11/2023
- Divisa: EUR

**00NU4144CLG** u Base de soporte PVC agitador - de Culligan
- Necesario para modelos de agitaciĆ³n lenta.
