# Agitador rápido 600 PVC - de Culligan

- Propiedad del archivo: CONSTRUNARIO
- Formato: FIEBDC-3/2012
- Programa: Construnario Versión 3.51
- Fecha de los precios: 22/11/2023
- Divisa: EUR

**AR600PVCCLG** u Agitador rápido 600 PVC - de Culligan
- Potencia: 0,12 kW - Altura eje (mm): 600 - Tamaño hélice (mm) 150 - Velocidad: 1400 rpm - Material: PVC - Para depósito de 120l. Culligan presenta la siguiente gama completa de agitadores que realizan varios tipos de operaciones de mezcla de la manera más óptima disponible. Tanto si se trata de dilución, de disolución, de suspensión, de homogeneización, de dispersión o de emulsión. Las potencias y las velocidades deberán adaptarse al tipo de aplicación. Los agitadores se utilizan para mezclar productos químicos en procesos industriales exigentes tales como en estaciones de tratamiento de agua potable (ETAP) con tratamiento físico y químico diferencial como la omnifiltración. Características técnicas - Material PVC o acero inoxidable AISI 316 - Velocidad Lenta (200 rpm) o Rápida (1.400 rpm) - Altura eje de 600 a 1.100 mm - Depósitos de 120 a 1.000 L
