# Dosificador de cloro Chem T Jet - de Culligan

- Propiedad del archivo: CONSTRUNARIO
- Formato: FIEBDC-3/2012
- Programa: Construnario Versión 3.51
- Fecha de los precios: 22/11/2023
- Divisa: EUR

**00761652CLG** u Dosificador de cloro Chem T Jet - de Culligan
- Carga de la tolva (kg): 150 - Producción máxima (kg/h): 3 - Conexiones in/out (mm): 25 - Caudal bomba peristática (l/h): 6 El equipo CHEM T JET genera cloro para sistemas de piscinas mediante la disolución de cloro granular. El sistema también permite disolver ácido en polvo ya que está constituido con materiales resistentes al ácido. El cloro granular se carga en el silo, posteriormente es extraído gracias a la rotación del tornillo giratorio localizado en la parte inferior de la tolva. Los granos caen en el tanque de disolución donde se mezclan con el agua que va recirculando gracias a la bomba del sistema de recirculación de la propia piscina y el tubo Venturi. En tiempos programados y cuando el tornillo giratorio no está en funcionamiento, se activa la bomba de acidificación para prevenir incrustaciones de cloro. El sistema también incluye: • Agitador para facilitar la caída de los granos. • Sistema de calentamiento en la unión del silo con el tornillo para prevenir humedades. • Sensores para para el funcionamiento en caso de falta de agua, nivel mínimo de ácido o cloro. • Filtro de cartuchos de 10” con un grado de filtración de 5µm. • Mangueras flexibles de 25mm para las conexiones (también se puede realizar con tubo de PVC). • Kit aspiración de ácido (tapón para envases de 5-10L, tubo de PVC 6x4 y sensor de nivel mínimo) • Microprocesador S210 completamente instalado que permite funcionamiento automático ON/OFF, proporcional a través de una señal analógica de un analizador o mediante señal RS232.
