# DP PE NATURAL DD0300, con cubeto - de Culligan

- Propiedad del archivo: CONSTRUNARIO
- Formato: FIEBDC-3/2012
- Programa: Construnario Versión 3.51
- Fecha de los precios: 22/11/2023
- Divisa: EUR

**00NU4147CLG** u DP PE NATURAL DD0300, con cubeto - de Culligan
- Capacidad: 300l - Diámetro tapa: 170 mm Construcción monobloc, sin soldaduras, que les confiere total fiabilidad y ausencia de mantenimiento. - Adecuados para contener los más variados líquidos: desde los productos químicos más agresivos hasta los más sensibles y delicados alimentarios, farmacéuticos, cosméticos, etc. - Inalterabilidad frente a la corrosión, gran resistencia mecánica y larga vida útil. - Fabricados en PE lineal alta densidadaditivado Ultra Violeta de alta resistencia. Instalables tanto en interior como en exterior - Extensa gama de accesorios estándar tales como racorería, válvulería, controles de nivel, tuberías, agitadores... de gran funcionalidad, eficiencia y economía. - 100% reciclables al final de su vida útil. Características técnicas - Material PE - Densidad 1,5 g/cm3 - Color color estándar blanco natural (otros disponibles) - Capacidades de 50 a 1.000 L
