# PSP161-5 - Multifunción - de Culligan

- Propiedad del archivo: CONSTRUNARIO
- Formato: FIEBDC-3/2012
- Programa: Construnario Versión 3.51
- Fecha de los precios: 22/11/2023
- Divisa: EUR

**ST013B3BCLG** u PSP161-5 - Multifunción - de Culligan
- Caudal nominal (l/h): 5 - Presión a caudal nominal bar: 10 - Conexiones mm interior: 4 exterior: 6 - Peso (kg): 4 - Frecuencia inyecciones/minutos: 0-180 Características: • Electrónica digital avanzada, hidráulica de alto nivel, Ajuste mecánico de carrera (caudal) • Pantalla LCD alfanumérica, con luz de fondo, Interfaz multilingüe (italiano, inglés, francés, español, alemán), Menú “Servicio”, Grado de protección IP65 • Entradas digitales para consentimiento externo, control de nivel, control de flujo de inyección (opcional) • Dos niveles de programación, estándar y avanzada, Programa de dosificación a horas y días establecidos (reloj interno), Salida relé incorporada, función de repetición de pulsos, puerto serial y salida 4-20 mA (opcionales) • Contadores de litros inyectados, horas de trabajo y golpes de la membrana • Restauración de los valores de fábrica con códigos diferentes según el modelo y la configuración de la bomba, Función de cebado automático. • Bomba multifuncional, modelos con medidor integrado de pH/RX, cloro o conductividad • Caudal desde 2 a 32 l/h, con contrapresión de 16 a 2 bar • Versión estándar con cabezal de PVDF, válvulas de bola de cerámica y juntas de PTFE • Cabezal estándar con purga automática (modelos -2 y -5) y cabezales para dosificación de líquidos viscosos (opcional)
