# Cable PVC con colector M8 hembra - de Culligan

- Propiedad del archivo: CONSTRUNARIO
- Formato: FIEBDC-3/2012
- Programa: Construnario VersiĆ³n 3.51
- Fecha de los precios: 22/11/2023
- Divisa: EUR

**ST099142CLG** u Cable PVC con colector M8 hembra - de Culligan
Longitud, dos metros
