# Extensión de inyección ajustable y extraíble - de Culligan

- Propiedad del archivo: CONSTRUNARIO
- Formato: FIEBDC-3/2012
- Programa: Construnario Versión 3.51
- Fecha de los precios: 22/11/2023
- Divisa: EUR

**ST009015CLG** u Extensión de inyección ajustable y extraíble - de Culligan
250m, 1/2"
