# Sensor caudal 1/2", cable M8, 2 l/h - de Culligan

- Propiedad del archivo: CONSTRUNARIO
- Formato: FIEBDC-3/2012
- Programa: Construnario VersiĆ³n 3.51
- Fecha de los precios: 22/11/2023
- Divisa: EUR

| Código | Ud | Descripción |
|---|---|---|
| ST009023CLG | u | Sensor caudal 1/2", cable M8, 2 l/h - de Culligan |
