# Control system ultra potenciostático - de Culligan

- Propiedad del archivo: CONSTRUNARIO
- Formato: FIEBDC-3/2012
- Programa: Construnario Versión 3.51
- Fecha de los precios: 22/11/2023
- Divisa: EUR

**00763377CLG** u Control system ultra potenciostático - de Culligan
- Capacidad regulador (l/h): 30 - Conexiones mm (exterior): entrada 13/salida 13 - Rango medición Cl (ppm): 0,05-20,00 - Rango medición (pH): 0-14 - Presión máxima (bar) 1 - Microfiltración (µm): 5 El panel Control system ultra potenciostático de Culligan, es un sistema para la medición de la concentración de cloro basado en la tecnología amperométrica y de pH de forma continua para un control de proceso en tiempo real. Viene completamente equipado y montado, ideal para las piscinas públicas olímpicas y semi-olímpicas. Su diseño sencillo y compacto, facilita muchísimo la instalación y puesta en marcha de los mismos. Dispone de todos los componentes y accesorios para un rápido montaje. Características técnicas generales: • Rangos de medida: Cloro Libre: De 0… 2 ppm. • Rangos de medida: pH: De 0... 14 • Rangos de medida: temperatura: De -50...+200 ºC • Pantalla LCD alfanumérica de 2 líneas retroiluminada. • 5 salidas de relé; 4 par regulación ON-OFF o proporcionales K1, K2, K4, K5 y 1 para alarma K3 normalmente activa, se desactiva por alarmas o errores (máx. 250Vac 3A). • Instrumento con grado de protección IP65. • 2 salidas bajo corriente 4-20 mA con carga máx. 700O con separación galvánica. • 1 entrada sin potencial (OFF): contacto del contactor de la bomba del filtro, si está activa bloquea las salidas; puede programarse NO o NC; • 2 entradas (LEV1, LEV2) para nivel de sensor. • 4 entradas (pH, Rx, Temperatura y cloro). • Salida serial RS232 estándar. • Puntos de consigna y alarmas programables. Elementos incluidos en el montaje: • Microprocesador MTC3 de medición de Cloro Libre, pH y temperatura. • Sonda de Cloro Libre Potenciostática CP-CLO • Sensor de temperatura PT-100-CP. • Electrodo de pH EURO 2010 con soluciones tampón y cable correspondiente. • Portasondas SD-CP2 en metacrilato con sensor de flujo y preparado para 2 electrodos de 12mm de diámetro y sensor de temperatura. • Soluciones de calibración en frascos de 90ml. • Portafiltros y cartucho filtrante de 5 micras para entrada de agua.
