# Control system basic evo - de Culligan

- Propiedad del archivo: CONSTRUNARIO
- Formato: FIEBDC-3/2012
- Programa: Construnario Versión 3.51
- Fecha de los precios: 22/11/2023
- Divisa: EUR

**00763376CLG** u Control system basic evo - de Culligan
- Caudal regulador (l/h): 20-30. - Conexiones mm (exterior): entrada 13/salida 13 - Rango medición Rx (mV): 0-1000 - Rango medición pH: 0-14 - Presión máxima (bar): 3 - Bombas dosificación (l/h - bar): 10 a 2. Con la unidad Control System Basic Evo, Culligan ofrece un sistema automático de control del cloro y el pH para las piscinas de menores dimensiones. Este sistema compacto, caracterizado por la facilidad de su instalación (montaje en pared) y mantenimiento, permite gestionar el análisis y el ajuste de los niveles de pH y potencial de óxido-reducción (potencial redox) utilizando los dos electrodos. El sistema incluye una unidad de control digital que funciona de acuerdo con los valores umbral programados, dos bombas de dosificación de 10 l/h con un sensor de nivel, electrodos de medición de pH y potencial redox con conector BNC ya instalados en el portasonda del flujo de salida. Componentes opcionales Culligan ofrece los siguientes accesorios opcionales: puerto serie RS232 y salida de alarma para la comunicación con un PC u otro dispositivo. Datos técnicos • Entradas de pH/potencial redox disponibles en conectores BNC, impedancia de entrada > 10^12 O • Rangos de medición: 0,00 a 14,00 pH, 0 a 1.000 mV (potencial redox), 0 a 100°C (opcional) • Precisión: superior al 1% de la escala completa • Repetibilidad: superior al 0,2% de la escala completa • Configuración dos niveles de configuración (estándar y avanzada) • Entradas de nivel: 2 entradas independientes para sensores de nivel, disponibles en conectores. • Entrada de caudal: 1 entrada para sensor de caudal, acepta contacto SPDT 5 V / 5 o señal de un micromagnético de 3 hilos (marrón, azul, negro) • Salida de relé (opcional): Contacto configurable NO/NC para advertencia • Salida serie: RS232, disponible en conector axial • Pantalla: LCD alfanumérica de gran tamaño, dos filas (x 16 caracteres) con retroiluminación • Portaelectrodos: tipo de flujo descendente, cuerpo de metacrilato transparente, con conexiones estándar para aguja de muestreo y tubo 8x12 Bombas dosificadoras: • Caudal: 10 l/h a 2 bares • Frecuencia operativa máx.: 140 inyecciones/minuto • Materiales: cabezal de la bomba en PVDF, diafragma en PTFE, válvulas de bola cerámicas dobles, juntas FPM (o EPDM) • Altura de aspiración máx.: 1,5 m • Fusible de protección: F1A 5x20 (a 230V~) • Carcasa: material plástico auto-extinguible con panel frontal de Lexan • Instalación: montaje en pared con los tornillos y topes incluidos • Clase de protección: IP65
