# Controlador colorimétrico MTC1/07 - de Culligan

- Propiedad del archivo: CONSTRUNARIO
- Formato: FIEBDC-3/2012
- Programa: Construnario Versión 3.51
- Fecha de los precios: 22/11/2023
- Divisa: EUR

**00761939CLG** u Controlador colorimétrico MTC1/07 - de Culligan
- Caudal regulador (l7h): 50-60 - Conexiones (mm eterior): entrada 12/salida 16 - Rango medición cloro: 0,00 - 5,00 ppm - Rango medición pH: 0,00 - 14,00 - Rango medición Rx: 1000 a +1000 mV - Rango medición temperatura: -50,0 a +200,0 ºC MTC1/07 es una unidad da gestión racional y precisa de los análisis y ajuste de los parámetros fundamentales en los sistemas para piscinas. Cuando es requerido el análisis, el agua atraviesa la electroválvula y llega a la cámara de lectura. Se lee la turbidez del agua y se efectúa la calibración. Se inyectan los dos reactivos y se mezclan. Cuanto mayor es el nivel de cloro, los reactivos tiñen de rojo más intenso. El medidor detecta la coloración, la transmite al procesador, procesa el dato y suministra la concentración de cloro en ppm. Se abre la electroválvula, sale el agua analizada y se limpia la cámara de lectura. Si estuviera previsto el ciclo de lectura de cloro total, el ciclo continúa añadiendo el tercer reactivo. Este sistema es mucho más preciso que las medidas con galvanómetro ya que la lectura se hace con un sistema óptico, lo que elimina todos los problemas de cambios de temperatura y el tipo de cloro utilizado. El regulador MTC1/07 está equipado con pantalla LCD de 2 líneas y un software intuitivo. Características técnicas generales: • 5 Relés de salida configurables como set-point, alarmas o reg. proporcional (tiempo o impulsos) • Salida de baja tensión (24V~),control de pequeñas dosificadoras o electroválvulas • Entrada OFF para desactivar los relés de regulación y detener el ciclo del colorímetro • Control del flujo de agua al equipo • Salida para señalar a distancia el funcionamiento correcto del equipo • Alarmas y errores (diagnóstico) visualizados directamente en la pantalla • Fecha y hora siempre presentes, incluso sin alimentación • Conservación de datos de programa/calibración en memoria durante 10 años como mínimo • Salida serie RS232 para diálogo con PC y PLC, control a distancia con RW14 o grabadora de datos. Notas: • El colorímetro se ha diseñado para una escala de 0…5 ppm Cl2; si el valor de cloro supera 5 ppm Cl2, el colorímetro intenta una lectura hasta 6.50 ppm Cl2 (con una precisión más baja), posteriormente se satura y propone el valor máximo (6.50 ppm Cl2). • Todos los componentes de medición colorimétrica (grupos ópticos, electroválvula, bombas peristálticas, mezcladores y controladores de nivel) se suministran precableados
