# Controlador S508-pH/Rx - de Culligan

- Propiedad del archivo: CONSTRUNARIO
- Formato: FIEBDC-3/2012
- Programa: Construnario Versión 3.51
- Fecha de los precios: 22/11/2023
- Divisa: EUR

**00NU3651CLG** u Controlador S508-pH/Rx - de Culligan
- Medición pH: 0-14 - Medición RX (mV): ± 1.000 - Medición temperatura: -50 a + 200 Los instrumentos de la serie S508 son dispositivos digitales a microprocesador diseñados para montaje en cuadro eléctrico. Todos los modelos están equipados con dos salidas de relé (configurable como un punto de intervención para el control o alarmas), una salida de corriente con aislamiento galvánico y completamente programable, una salida serial para la comunicación con el PC (software opcional). Todas las salidas se pueden excluir temporalmente (por ejemplo, para el mantenimiento) a través del botón ON. Las alarmas y los errores se muestran en la pantalla y los datos de programación y de calibración se graban en una memoria no volátil por lo menos 10 años. El idioma de la pantalla se puede configurar por el usuario en la elección entre las opciones (Inglés, italiano, francés o español). La serie S508 incluye varios modelos con entrada para electrodo de pH/rédox, célula amperométrica (para análisis de cloro residual, bromo o dióxido de cloro), célula potenciostática (serie CP), sonda de conductividad/resistividad, célula oxígeno disuelto, célula turbidez, entrada normalizada. Todos los modelos están equipados con una entrada para Pt100 (o Pt1000) para la medición de la temperatura y la compensación térmica de las lecturas de pH, conductividad, cloro y oxígeno disuelto. Características técnicas generales: • Pantalla LCD alfanumérica de 2 líneas retroiluminada. • 2 salidas de relé independientes en regleta extraíble de 5 contactos (máx. 250Vac 3A). • Instrumento con grado de protección IP54. • Salidas bajo corriente 4-20 mA con carga máx. 600O con separación galvánica. • Salida serial RS232 estándar (opcional RS485) • Entrada analógica: pH/Rédox, cloro (A/P), conductividad, oxímetro y turbidímetro. • 2 entradas digitales: 1 OFF/FLW para habilitación de las salidas + 1 Auxiliar (en versión especial). • Lectura y compensación de la temperatura, (automática con sonda PT100 opcional). • Caja en Noryl y panel frontal en poliéster.
