# Controlador S507-pH/Rx - de Culligan

- Propiedad del archivo: CONSTRUNARIO
- Formato: FIEBDC-3/2012
- Programa: Construnario Versión 3.51
- Fecha de los precios: 22/11/2023
- Divisa: EUR

**00NU4170CLG** u Controlador S507-pH/Rx - de Culligan
- Medición pH: 0-14 - Medición RX (mV): ± 1.000 - Medición temperatura ºC: -50 a + 200 Los instrumentos de la serie S507 son los dispositivos digitales con microprocesador diseñados para montaje en pared. Todos los modelos están equipados con una salida configurable como “dosing-shot” para conducir directamente a una bomba de dosificación sin electrónica. Esta funcionalidad es muy útil cuando la bomba funciona en condiciones de humedad o en presencia de gases, que pueden dañar la electrónica. También hay dos salidas de relé (configurable como un punto de intervención para el control o alarmas), una salida de corriente con aislamiento galvánico y completamente programable, una salida serial para la comunicación con el PC (software opcional) o control remoto con RW09. Todas las salidas se pueden excluir temporalmente (por ejemplo, para el mantenimiento) a través del botón ON. Las alarmas y los errores se muestran en la pantalla y los datos de programación y de calibración se graban en una memoria no volátil por lo menos 10 años. El idioma de la pantalla se puede configurar por el usuario en la elección entre las opciones (Inglés, italiano, francés o español). La serie S507 incluye varios modelos con entrada para electrodo de pH/rédox, célula amperométrica (para análisis de cloro residual, bromo o dióxido de cloro), célula potenciostática (serie CP), sonda de conductividad/resistividad, célula oxígeno disuelto, célula turbidez, entrada normalizada. Todos los modelos están equipados con una entrada para Pt100 (o Pt1000) para la medición de la temperatura y la compensación térmica de las lecturas de pH, conductividad, cloro y oxígeno disuelto. Características técnicas generales: • Panel de medición o control de Cloro Libre Amperométrico (Cloro Inorgánico). • Rangos de medida: Cloro Libre: De 0… 5 ppm. • Pantalla LCD alfanumérica de 2 líneas retroiluminada. • 2 salidas de relé independientes en regleta extraíble de 5 contactos (máx. 250Vac 3A). • Instrumento con grado de protección IP66. • Salida dosing-shot para el control directo del imán de una bomba (120 imp/min • Salidas bajo corriente 4-20 mA con carga máx. 600O con separación galvánica. • Salida serial RS232 estándar (opcional RS485) • Puntos de consigna y alarmas programables. • Lectura y compensación de la temperatura, (automática con sonda PT100 opcional)
