# Panel para purga conductimétrica - de Culligan

- Propiedad del archivo: CONSTRUNARIO
- Formato: FIEBDC-3/2012
- Programa: Construnario Versión 3.51
- Fecha de los precios: 22/11/2023
- Divisa: EUR

**00NU3583CLG** u Panel para purga conductimétrica - de Culligan
- Conexiones: in/out 1 - by-pass 1/8 - Rango de medición (µS/cm2): 1-20000 - Presión máxima (bar): 3 - Conexión célula: 1/2" G - Caudal by-pass l/h: 20 El panel de purga conductimétrica es un sistema de purga automática para la torre de refrigeración que se ha diseñado para satisfacer las necesidades de gestión de la concentración de sal en el agua de los circuitos evaporativos torre/ condensador con el fin de garantizar la optimización del consumo de agua y productos químicos. Todos los parámetros son programables con extensos rangos de trabajo, permitiendo la adaptación a circuitos de todos los tamaños. La constante evaporación de agua y la consiguiente reposición con agua con más sales disueltas provoca un continuo aumento de salinidad del agua del circuito, que hay que mantener bajo control para evitar importantes problemas de corrosión. Para ello se prevé un sistema automático de purga que viene regulado por la salinidad del agua, equivalente a conductividad. Esta purga conductimétrica permite purgar la cantidad de agua necesaria pero a su vez comporta un ahorro de agua, ya que la magnitud de la purga dependerá solo de las condiciones de salinidad del agua. Si se evapora menos agua o bien la salinidad del agua de alimentación disminuye el régimen de purga se reduce automáticamente. No obstante, para que el sistema de purga funcione adecuadamente es necesario que el agua de la torre que alimenta la sonda del conductímetro de control este suficientemente limpia, para no ensuciar la citada sonda y proporcionar falsas lecturas de conductividad, o salinidad, del agua. Características técnicas generales: • Panel de medición o control de Conductividad. • Rangos de medida: Conductividad: De 0… 20.000 µS/cm. • Pantalla LCD alfanumérica de 2 líneas retroiluminada. • Entrada de conductividad: en regleta extraíble (célula de 2 electrodos+blindaje). • 2 salidas de relé independientes en regleta extraíble de 5 contactos (máx. 250Vac 3A). • Instrumento con grado de protección IP66. • 1 entrada digital OFF/FLW para la deshabilitación de las salidas; acepta contacto sin tensión. • Salida bajo corriente 4-20 mA con carga máx. 600O con separación galvánica. • Salida serial RS232 estándar (opcional RS485) • Puntos de consigna y alarmas programables. • Lectura y compensación de la temperatura automática Elementos incluidos en el montaje: • Microprocesador S506 de medición de conductividad. • Célula de conductividad CCK1GT-PT100 con cuerpo en PTFE (1/2” G) con sensor PT100 incorporado • Válvula motorizada de latón HH 1” • 2 válvulas de bola 1” • 2 válvulas by-pass y toma de muestras 1/8”
