# Panel EF315 - de Culligan

- Propiedad del archivo: CONSTRUNARIO
- Formato: FIEBDC-3/2012
- Programa: Construnario Versión 3.51
- Fecha de los precios: 22/11/2023
- Divisa: EUR

**00NU4532CLG** u Panel EF315 - de Culligan
- Caudal regulador (l/h): 40 - Conexiones (mm): entrada 13/salida:13 - Rango medición (ppm): 0-5 - Rango medición (pH): 0-14 - Presión máxima (bar): 3 - Bombas dosificación (l/h - bar): 10a2 EF315 es una unidad de control especialmente diseñada para el análisis y ajuste de los parámetros básicos en las plantas de piscina, depósitos de agua potable, etc. Adecuada para la instalación en paneles pre-montados, con bombas de dosificación y sensores de medición. Principales características técnicas: • Interfaz multilingüe. • Tres entradas de medición: med.1 = pH, med.2 = cloro, med.3 = temperatura. • Salidas de pilotaje bombas dosificadoras (electromagnéticas o peristálticas). • Entrada CONS/FLOW para habilitación y/o control del flujo de agua a los sensores. • Dos entradas LEV para el control de nivel de los reactivos a dosificar. • Salida para la señalización a distancia del funcionamiento correcto del aparato. • Alarmas y errores visualizados directamente en la pantalla. • Almacenamiento de datos de programación y calibración en una memoria durante al menos 10 años. • Salida serial RS232C (a especificar en el pedido). Elementos incluidos en el montaje: • Unidad electrónica EF315. • Dos bombas dosificadoras EF157/PGV C12, con accesorios estándar (filtro de fondo, válvula de inyección, tubos de aspiración, impulsión y purga). • Célula amperométrica CLE12-ACL para medición de cloro libre, en porta-sonda de flujo continuo, completo con sensor de caudal. • Electrodo de pH con cuerpo de vidrio. • Sonda de temperatura PT100-CP. • Filtro de malla. • Caja de conexión. • Soluciones de calibración pH4 y pH7.
