# Panel MTC14 - de Culligan

- Propiedad del archivo: CONSTRUNARIO
- Formato: FIEBDC-3/2012
- Programa: Construnario Versión 3.51
- Fecha de los precios: 22/11/2023
- Divisa: EUR

**00NU4459CLG** u Panel MTC14 - de Culligan
- Caudal regulador (l/h): 40 - Conexiones (mm): entrada 13/salida:13 - Rango medición (ppm): 0-5 - Rango medición (pH): 0-14 - Presión máxima (bar): 3 - Microfiltración (µm): 5 MTC14 es un sistema preciso para la gestión de análisis y ajuste de los parámetros fundamentales para el tratamiento del agua, en aplicaciones industriales y en piscina. Este instrumento digital con microprocesador está equipado con un menú de programación y calibración fácil e intuitivo, una pantalla LCD de 2 líneas, salidas digitales y analógicas de libre configuración y un puerto RS232 para la conexión a un PC o un módem para la administración remota. Las entradas son configurables en la fábrica de acuerdo a las necesidades del cliente. Principales características: • Interfaz multilingüe. • Entradas para cinco mediciones. • Salidas digitales: relés configurables como puntos de ajuste, umbrales de alarmas máximo o mínimo, ajuste proporcional (PWM o PFM), ajustes programados, con o sin sincronización. • Posibilidad de tener una salida de bajo voltaje (24V~), para el control de bombas dosificadoras pequeñas o válvulas de solenoide sin la adición de otros transformadores y con tensión de seguridad; potencia máx. 20VA. • Salidas analógicas para la exportación de los valores medidos a dispositivos externos; con separación galvánica. • Entrada OFF para apagar los relés de ajuste . • Entrada FLOW para controlar el flujo de agua al dispositivo. • Salida OK para la señalización a distancia del funcionamiento correcto del aparato. • Alarmas y errores visualizados directamente en la pantalla. • Almacenamiento de datos de programación/calibración en una memoria durante al menos 10 años. • Registro de datos descargable a través del puerto serial (datalogger interno). • Salida serial con separación galvánica. Elementos incluidos en el montaje: • Unidad electrónica MTC14 • Célula amperométrica CLE12-ACL para medición de cloro libre, en porta-sonda de flujo continuo, completo con sensor de caudal • Electrodo de pH con cuerpo de vidrio • Sensor de temperatura PT100-CP • Filtro de malla
