# Refill Line 20 l Inox. carbón activo - de Culligan

- Propiedad del archivo: CONSTRUNARIO
- Formato: FIEBDC-3/2012
- Programa: Construnario Versión 3.51
- Fecha de los precios: 22/11/2023
- Divisa: EUR

**00755614CLG** u Refill Line 20 l Inox. carbón activo - de Culligan
- Caudal servicio: 1200 l/h. - calidad agua tratada sin cloro. Límite operativo: cloro = 3 ppm. Capacidad depende de la carga. - Presión operativa: min. 1 bar - max 8 bar (cartuchos en INOX). min. 1 bar - max 4 bar (cartuchos en PVC) - Para la reducción de microcontaminantes reducirá la mitad del caudal. Tener en cuenta el tiempo de contacto. La REFILL LINE nació como respuesta a la necesidad del mercado de unidades pequeñas, como desionizadores lecho mixto, filtros de carbón activado y descalcificadores. El diseño de Culligan se basa en el uso de un solo uso de material, evitando así la necesidad de regeneración ya sea local o la manipulación y el coste de transporte que implica la regeneración en un centro especializado. • El sistema REFILL LINE consta de un recipiente de acero inoxidable o de PVC y un cartucho que contiene resina o carbón en función del uso. • Para el buen funcionamiento del sistema, el caudal de entrada debe ser mayor que el de servicio. • Instale un buen regulador de flujo (disponible como opción) en la línea de productos. • Una vez que el cartucho se ha agotado el reemplazo para el nuevo es una operación muy rápida y el servicio puede reiniciar en cuestión de minutos
