# Refill line 20 l PVC lecho mixto - de Culligan

- Propiedad del archivo: CONSTRUNARIO
- Formato: FIEBDC-3/2012
- Programa: Construnario Versión 3.51
- Fecha de los precios: 22/11/2023
- Divisa: EUR

**00755616CLG** u Refill line 20 l PVC lecho mixto - de Culligan
- Capacidad intercambio (gr cromo CaCO3): 450 - Caudal servicio: 500 l/h - Calidad agua tratada > 2 MO. 80% del ciclo. Límites operativos: agua potable TDS = 500 ppm. TH = 35 ºf. - Presión operativa: min. 1 bar - max 8 bar (cartuchos en INOX). min. 1 bar - max 4 bar (cartuchos en PVC) - Cuando la unidad es alimentada con agua osmotizada se puede doblar el caudal. La calidad del agua tratada mejora. - El contenedor puede ser completado con un kit opcional, mostrando el agotamiento del cartucho por medio de una luz de alarma. La REFILL LINE nació como respuesta a la necesidad del mercado de unidades pequeñas, como desionizadores lecho mixto, filtros de carbón activado y descalcificadores. El diseño de Culligan se basa en el uso de un solo uso de material, evitando así la necesidad de regeneración ya sea local o la manipulación y el coste de transporte que implica la regeneración en un centro especializado. • El sistema REFILL LINE consta de un recipiente de acero inoxidable o de PVC y un cartucho que contiene resina o carbón en función del uso. • Para el buen funcionamiento del sistema, el caudal de entrada debe ser mayor que el de servicio. • Instale un buen regulador de flujo (disponible como opción) en la línea de productos. • Una vez que el cartucho se ha agotado el reemplazo para el nuevo es una operación muy rápida y el servicio puede reiniciar en cuestión de minutos.
