# SW20 EVO - de Culligan

- Propiedad del archivo: CONSTRUNARIO
- Formato: FIEBDC-3/2012
- Programa: Construnario Versión 3.51
- Fecha de los precios: 22/11/2023
- Divisa: EUR

**00NU4810CLG** u SW20 EVO - de Culligan
-Caudal de producción (m3/h): 20 - Conexiones ": entrada: 4 Salida: 2 1/2 - Recuperacion nominal (%): 40 - Dimensiones membranas: 8x40 - Número de membranas: 30 - Config. vessels x membranas: 5x6 - Potencia instalada (kW): 56 Los sistemas de ósmosis inversa SW EVO han sido diseñados específicamente para la potabilización y desalinización de agua hasta 42.000 ppm (TDS como NaCl) para fines industriales y municipales. Disponible como estándar para producciones de 4 a 40 m³/h. El equipo de Culligan Aqua-Cleer SW EVO puede satisfacer todas sus necesidades de agua de alta calidad. Componentes que incluye la SW EVO estándar: • Incluye cuadro eléctrico PLC y variadores de frecuencia. • 1 filtro de cartucho más sistema de dosificación de antiincrustante y bisulfito sódico (NaHSO3) • Sistema flushing/CIP. • Medidor redox en la entrada de agua. • Medidor de la conductividad en el permeado. • Todos los modelos incluyen recuperador de energía excepto el modelo SW 04 EVO. • Montado en una bancada de acero revestido de pintura anticorrosiva. • Tuberías alta presión Super Duplex y baja presión en PVC.
