# Aqua-Cleer SDS MD EVO - de Culligan

- Propiedad del archivo: CONSTRUNARIO
- Formato: FIEBDC-3/2012
- Programa: Construnario Versión 3.51
- Fecha de los precios: 22/11/2023
- Divisa: EUR

**00763862CLG** u Aqua-Cleer SDS MD EVO - de Culligan
- Caudal producción: 80 l/h. - Conexiones: * Entrada: 1/4" * Salida: 1/8 " * Desagüe: 3/8" - Caudal de entrada: 300 l/h - Capacidad Break Tank: 10l - Microfiltración previa: 5 µm - Potencia absorbida: 300 W - Rango medición rotámetros: 25 a 250 l/h En muchos hospitales y aplicaciones farmacéuticas se requieren volúmenes limitados de agua tratada con niveles extremadamente altos de pureza (orgánicos e inorgánicos). También se utiliza para realizar diálisis domiciliaria. La posibilidad de purificar el agua en una sola operación es una característica única de la ósmosis inversa que permite un 90-95% de eliminación de sal (en función de la naturaleza de las sales). Además, las membranas osmóticas rechazan las bacterias, virus y pirógenos, evitando que pasen al agua producida. Este proceso físico continuo no implica el uso de la regeneración de los agentes. El S.D.S. satisface plenamente estos requisitos, que también proporciona algunas soluciones funcionales muy interesantes, especialmente en relación con el hogar o diálisis de emergencia: • Los mecanismos de control automático • Gestión simplificada • Tamaño limitado • Costes contenidos • Equipo compacto, alojado en un armario y equipado con un innovador panel de control “”Touch Control”” electrónico (24V). Está completamente aislado, utiliza un motor silencioso. • Está formado principalmente por un proceso de ósmosis inversa precedida de un tratamiento de filtración y de decloración. • La presencia del depósito de expansión permite al dispositivo trabajar en línea con las más estrictas normas europeas en este campo. • Los elementos principales del sistema hidráulico están hechos de acero inoxidable. Debido a la elevada calidad de la recirculación, cuando el dispositivo se pone en marcha y se para, se consigue una optimización de las características del permeado. El proceso de desinfección, simple y automático, permite que los componentes del sistema hidráulico se saniticen y garantizan limpieza adecuada de la membrana osmótica. La calidad del agua producida se indica mediante un conductivímentro de precisión, un temporizador programable que indica cuando el cartucho de pre filtrado debería sustituirse.
