# IW EVO 8 - de Culligan

- Propiedad del archivo: CONSTRUNARIO
- Formato: FIEBDC-3/2012
- Programa: Construnario Versión 3.51
- Fecha de los precios: 22/11/2023
- Divisa: EUR

**00NU4784CLG** u IW EVO 8 - de Culligan
- Caudal producción (m3/h): 8 - Connexiones “: Entrada: 2 Salida: 1 1/2 Desagüe: 1 - Dimen.membrana “:8x40 - Número membranas: 6 - Config. etapas x membranas: 1x3 + 1x3 - Potencia motor bomba (kW): 7,5 Opción con cuadro eléctrico: 50.204€ La ósmosis inversa IW Evo de Culligan es un sistema especialmente diseñado para satisfacer las más exigentes aplicaciones industriales y municipales que permite trabajar hasta 36 m³/h de caudal. • La línea IW EVO tiene un diseño modular innovador y estandarizado que es capaz de ofrecer la mayor calidad de construcción en tiempos de entrega rápidos y a precios competitivos. • Utiliza la última tecnología en membranas de ósmosis inversa con una eliminación del 99% de contaminantes (bacterias, partículas y sales disueltas); produce agua de alta pureza, adecuada para usos exigentes. • Montada en una bancada de acero revestida de pintura anticorrosiva. • Bomba de alta presión de múltietapa de acero inoxidable AISI 316 con motor de alta eficiencia. • Membranas de 8” de baja presión con el consiguiente ahorro energético. • Filtro FGX en acero inoxidable con cartuchos de 5 µm en polipropileno. • Tuberías de alta presión en acero inoxidable AISI 316 y tuberías de baja presión en PVC PN16. Componentes incluidos en esta versión: • Instrumentación: 3 rotámetros (permeado, rechazo y recirculación) + caja de conexiones, 2 presostatos (aspiración e impulsión de la bomba) y 4 manómetros. • Dosificación de antiincrustante compuesto de bomba dosificadora y depósito de PE. • Sistema flushing para enjuague con depósito en PE y electroválvula de llenado. • Analizador S507 de conductividad con célula CCK5 en tubería. • Analizador S507 para medir redox con electrodo, portasondas y electroválvula.
