# RO2 MD BIO 2 E - de Culligan

- Propiedad del archivo: CONSTRUNARIO
- Formato: FIEBDC-3/2012
- Programa: Construnario Versión 3.51
- Fecha de los precios: 22/11/2023
- Divisa: EUR

**00763204CLG** u RO2 MD BIO 2 E - de Culligan
- Caudal producción: 1550 l/h - Conexiones: * Entrada: 1 1/2 * Salida: 1 * Desagüe: 3/4 - Recuperación sistema: 50-75% - Tensión eléctrica: 3x400V 50Hz - Número de membranas: 3 - Configuración etapa x membranas: 1x2 + 1x1 - Potencia motor bomba: 2x3 kW Consultar precio con Culligan España. El sistema Culligan RO2 MD BIO E es el sistema de tratamiento de agua más avanzado tecnológicamente de Culligan para hemodiálisis utilizando lo último en tecnología de tratamiento de agua bi-ósmosis. El sistema RO2 bi-ósmosis consiste en dos sistemas de ósmosis inversa separadas operando en serie para producir agua de la más alta calidad y pureza. Al operar en serie el sistema trata con eficacia el agua dos veces. En el primer paso, 90-99% de las sales y otros contaminantes en el agua se eliminan, y en el segundo pase, de nuevo una adicional 90-99% de los contaminantes residuales se eliminan. Lo más importante es que esto proporciona una garantizada barrera a la contaminación microbiana. Una ventaja añadida al sistema bi-ósmosis Culligan es que en el caso de una emergencia, el sistema puede funcionar en un solo sistema de ósmosis inversa y todavía producir agua de calidad de diálisis. El sistema Culligan RO2 cambiará automáticamente a esta configuración de un solo paso en el improbable caso de un problema, lo que no hay necesidad de intervención manual. Características principales • PLC instalado en el mismo sistema con pantalla táctil a color. • Tanque de ruptura incluido. • Conexiones eléctricas e hidráulicas realizadas en fábrica. • Colector de alta presión en acero. • Armario insonorizado. • El sistema automáticamente cambia de bi-ósmosis a mono-ósmosis en el caso de fallo o problema en una de las etapas. • Mismas dimensiones para todos los modelos. • El PLC integrado permite controlar el pre-tratamiento Culligan de la planta (filtros, descalcificadores, etc.) automáticamente sin necesidad de controles y lógica adicional. • Todos los medidores de caudal y presión son electrónicos/digitales lo que proporciona una mayor fiabilidad y precisión que los rotámetros mecánicos. • Permite la monitorización de los consumos en los riñones artificiales en la hemodiálisis.
