# RO2 MD 1200 - de Culligan

- Propiedad del archivo: CONSTRUNARIO
- Formato: FIEBDC-3/2012
- Programa: Construnario Versión 3.51
- Fecha de los precios: 22/11/2023
- Divisa: EUR

**00762290CLG** u RO2 MD 1200 - de Culligan
- Caudal producción: 1350 l/h - Conexiones: * Entrada: 1 * Salida: 3/4 * Desagüe: 3/4 - Recuperación sistema: 60-75% - Dimensiones membrana: 4x40" - Número de membranas: 3+3 - Configuración etapa x membranas: 1x2 + 1x1 - Potencia motor bomba: 6,4 kW Los equipos de la serie Aqua-Cleer RO2 son plantas de ósmosis inversa especialmente diseñadas para preparar agua destinada a aplicaciones que precisen una salinidad muy baja. Están formadas por dos secciones de ósmosis equipadas con detalles complementarios especiales que permiten que operen simultáneamente en serie o en paralelo. Cada molécula de agua pasa a través de dos membranas de ósmosis consecutivas. • En el primer paso de ósmosis se pierden el 90-95% de las impurezas que contiene, y en el 2º se pierde el 80-90% de las restantes impurezas, el residuo final de sales es ciertamente negligible (eliminación global del 98-99%). • La pureza microbiológica es muy alta: en general presenta menos de 5 U.F.C./ml (frecuentemente = 2 U.F.C./ml). • En caso de un paro accidental de una de las dos secciones de desalinización totalmente independientes que componen la RO2, el servicio puede continuarse usando el agua producida por la otra sección. • Debido a la gran variabilidad de las características del agua a tratar, los equipos Aqua-Cleer RO2 no incluyen ningún pretratamiento estándar. Culligan sugerirá el sistema más adecuado en cada caso sobre la base de un análisis técnico. • Con respecto a la turbidez y a los sólidos suspendidos, aparte de la posibilidad de que otro procedimiento específico de filtración sea necesario, se considera que una prefiltración de seguridad con filtros de cartucho capaz de retener partículas mayores de 1 micra es necesaria en todos los casos para proteger la planta.
