# MFP 4-44 800 - de Culligan

- Propiedad del archivo: CONSTRUNARIO
- Formato: FIEBDC-3/2012
- Programa: Construnario Versión 3.51
- Fecha de los precios: 22/11/2023
- Divisa: EUR

**00762030CLG** u MFP 4-44 800 - de Culligan
- Caudal de producción: 400-500 l/h - Conexiones: * Entrada: 1" * Salida 1/2" - Recuperación nominal: 40-75% - Dimensiones membrana: 4x40 - Número de membranas: 2 - Configuración etapas x membranas: 2x1 - Potencia motor bomba: 1,5W La capacidad para purificar el agua químicamente y bacteriológicamente en una sola operación es la característica única de ósmosis inversa, lo que permite una remoción de sales de 90% -95%. Las membranas osmóticas rechazan las bacterias, virus y pirógenos, evitando que pasen al agua purificada producida. • Este proceso físico continuo no implica el uso de agentes de regeneración. • Bajo consumo energético. • Los materiales de construcción utilizados, especialmente los de las partes en contacto con el agua, tienen probada la resistencia a la corrosión y a los fenómenos de desprendimiento. • La pantalla de control electrónico recibe y muestra todos los datos informativos y alarmas. Se puede usar para mostrar otros datos útiles para la correcta operación del sistema como: la conductividad del permeado y del agua de entrada, la tasa de eliminación de sales, el caudal del agua de permeado y del rechazo así como la relación de recuperación del sistema. • Todos los modelos Culligan de la serie Aqua-Cleer MFP/4-44 están diseñados para una fácil conexión a un sistema externo para el lavado y desinfección automática de los módulos osmóticos. • Salinidad máxima: • modelo de 400 a 1600 : 3000 mg/l (como TDS) • modelo de 2200 a 4000 : 1500 mg/l (como TDS)
