# Flushing Kit 300 L MFP sin bomba - de Culligan

- Propiedad del archivo: CONSTRUNARIO
- Formato: FIEBDC-3/2012
- Programa: Construnario VersiĆ³n 3.51
- Fecha de los precios: 22/11/2023
- Divisa: EUR

| Código | Ud | Descripción |
|---|---|---|
| 00NU4323CLG | u | Flushing Kit 300 L MFP sin bomba - de Culligan |
