# RO G1 - 3L - sin soporte - de Culligan

- Propiedad del archivo: CONSTRUNARIO
- Formato: FIEBDC-3/2012
- Programa: Construnario Versión 3.51
- Fecha de los precios: 22/11/2023
- Divisa: EUR

**00762866CLG** u RO G1 - 3L - sin soporte - de Culligan
- Caudal de producción: 270l/h - Conexión: * In/out: 1/2 * Desagüe: 3/8 - Recuperación nominal: 50% - Dimensiones membrana: 2,5x40" - Número de membranas: 3 - Potencia motor bomba: 560W - Microfiltración previa: 5µm El sistema de ósmosis inversa Serie G1 es adecuado para aplicaciones de tamaño pequeño a mediano que requieren agua de ósmosis inversa de alta calidad. Se han diseñado con la flexibilidad necesaria para adecuarlos a sus necesidades de tratamiento los caudales de esta gama van desde los 80 a 350 l/h. Se puede montar el sistema sobre una pared, o instalarlo en el suelo sobre base de instalación opcional. Hay una amplia variedad de funciones con múltiples opciones para satisfacer cualquier aplicación. Características más importantes del sistema G1: • Sencilla integración del sistema y plataforma de producto global • Configuraciones flexibles, entrega rápida y fácil instalación • Avanzado sistema electrónico exclusivo de Culligan y Múltiples idiomas • Histórico de datos de funcionamiento • Reconocimiento de alarmas • Lecturas estándar estadounidenses y métricas • Opciones de monitorizado remoto para la conexión a un PLC de una sala de control • Opciones telemétricas • Reloj horario real: hace un seguimiento de la fecha y la hora; tiene batería de reserva para cinco años. • Sonda TDS: La sonda TDS mide la calidad del agua producto. • Conexión de salida de alarma remota (opcional): Proporciona contactos secos normalmente abiertos o normalmente cerrados Esta función se puede utilizar para activar una alarma o su programación en el sistema de alarmas del edificio del cliente (DCS).
