# System RO LC 2-PC - de Culligan

- Propiedad del archivo: CONSTRUNARIO
- Formato: FIEBDC-3/2012
- Programa: Construnario Versión 3.51
- Fecha de los precios: 22/11/2023
- Divisa: EUR

**01009635CLG** u System RO LC 2-PC - de Culligan
- Caudal de producción: 756 l/d - Conexiones in/out: 3/8" - Desagüe: 1/4 - Recuperación nominal: 30% - Capacidad del depósito: 30-80l - Microfiltración previa (µm): 5 El sistema de ósmosis inversa LCRO-AC forma parte de la línea de producto comercial-industrial de Culligan y ofrece una solución compacta y energéticamente eficiente para consumos hasta 750 litros al día. Este nuevo sistema adapta la tecnología exclusiva Aqua-Cleer proporcionando una mayor producción para su uso en pequeñas aplicaciones comerciales como por ejemplo en clínicas, laboratorios, restaurantes, escuelas u oficinas. Los adaptadores de los cabezales de los cartuchos junto con el soporte de instalación en pared integrado permiten una fácil y rápida instalación así como un mantenimiento sencillo durante toda la vida útil del sistema. Características principales: • Soporte para instalación en pared integrado para una rápida y fácil instalación. • Funcionamiento puramente hidráulico sin necesidad de conexión eléctrica. • Válvula de cierre “Shut Off”. • Membranas con sistema exclusivo de rápida sustitución fabricadas en materiales resistentes a la corrosión. • Membranas de ósmosis inversa de película delgada dual de composite de baja presión para reducir los minerales disueltos en el agua. • Prefiltro de sedimentos con cartucho de 5µm para la protección de la membrana frente a partículas en suspensión. • Cartucho de carbón activo granular para la eliminación de elementos orgánicos dañinos para la estructura de la membrana como el cloro (causante del mal olor y sabor del agua). • Reguladores del caudal de rechazo que mantienen una correcta tasa de conversión.
