# Aqua Cleer profesional - de Culligan

- Propiedad del archivo: CONSTRUNARIO
- Formato: FIEBDC-3/2012
- Programa: Construnario Versión 3.51
- Fecha de los precios: 22/11/2023
- Divisa: EUR

**00762892CLG** u Aqua Cleer profesional - de Culligan
- Caudal de producción: 12 l - Conexiones: * Entrada: 1/4 * Salida: 1/4 - Recuperación nominal: 25% - Capacidad del depósito: 2l - Microfiltración previa (µm): 5 - Potencia UV: 3w - Caudal bomba peristáltica: 0,25 El sistema profesional Culligan Aqua-Cleer es capaz de eliminar la mayoría de las sustancias indeseables que puede contener el agua. Se trata de un sistema de ósmosis inversa diseñada para abastecer agua a baja salinidad, es adecuado tanto para usos tecnológicos como para usos domésticos. Está equipado con: • una bomba peristáltica para la dosificación proporcional sobre el agua producida • un sistema de post-desinfección LED UV. 1. Filtro de turbidez: se utiliza para contener las sustancias en suspensión, tales como sedimentos, óxido, incrustaciones, tierra, arena extra fina, limo, que podría dañar los otros elementos del sistema. 2. Filtro de carbón activo: El filtro de carbón activo reduce los malos olores, los sabores y el cloro, que podrían dañar la membrana de ósmosis. Debe ser reemplazado periódicamente, para evitar el deterioro prematuro de la membrana de ósmosis. 3. Membrana osmótica: se caracteriza por un excelente rechazo de las sustancias contaminantes, su gran versatilidad de aplicación y larga vida. 4. Tanque de almacenamiento: El tanque de almacenamiento recoge el agua producida por el sistema profesional Aqua-Cleer. 5. Bomba peristáltica: El producto químico se dosifica por medio de una bomba peristáltica, gobernado por una unidad de control. El control de flujo se controla mediante un medidor de flujo que envía impulsos a la unidad de control proporcional que regula la bomba peristáltica. 6. U.V. LED: emite rayos ultravioleta para desinfectar el agua. La luz ultravioleta emitida por el LED UV realiza una función germicida al entrar en contacto con cualquier bacteria, apoyando la acción desinfectante de producto dosificado con la bomba peristáltica.
