# Sistemas de sal 65x56” SD x 1 - de Culligan

- Propiedad del archivo: CONSTRUNARIO
- Formato: FIEBDC-3/2012
- Programa: Construnario Versión 3.51
- Fecha de los precios: 22/11/2023
- Divisa: EUR

**00760660CLG** u Sistemas de sal 65x56” SD x 1 - de Culligan
- Capacidad: 2460 l - Número dissolvers: 1 - Modelos Ultraline: HB 1000 - Dimensiones ø: 1500 / 1500 (h) Incluyen los dissolvers correspondientes
