# Sistemas de sal 42x50” SD x 2 - de Culligan

- Propiedad del archivo: CONSTRUNARIO
- Formato: FIEBDC-3/2012
- Programa: Construnario Versión 3.51
- Fecha de los precios: 22/11/2023
- Divisa: EUR

**00760612CLG** u Sistemas de sal 42x50” SD x 2 - de Culligan
- Capacidad: 1100 l - Número dissolvers: 2 - Modelos Ultraline: HB 600 - Dimensiones ø: 1050 / 1250 (h) Incluyen los dissolvers correspondientes
