# Sistemas de sal 30x50” SD x 1 - de Culligan

- Propiedad del archivo: CONSTRUNARIO
- Formato: FIEBDC-3/2012
- Programa: Construnario Versión 3.51
- Fecha de los precios: 22/11/2023
- Divisa: EUR

**00760610CLG** u Sistemas de sal 30x50” SD x 1 - de Culligan
- Capacidad: 550 l - Número dissolvers: 1 - Modelos Ultraline: HB 200 - 300 - Dimensiones ø: 750 / 1250 (h) Incluyen los dissolvers correspondientes
