# HB 1000 FRP - de Culligan

- Propiedad del archivo: CONSTRUNARIO
- Formato: FIEBDC-3/2012
- Programa: Construnario Versión 3.51
- Fecha de los precios: 22/11/2023
- Divisa: EUR

**00763706CLG** u HB 1000 FRP - de Culligan
- Litros de resina (L): 1000 - Conexiones IN/OUT: 2 1/2 - Conexiones desagüe: 1 1/2 - Caudal máximo (m3/h): 28 - Capacidad depósito de sal (L): 2460 - Cap. Intercambio* (g NO3) / consumo de sal (Kg): 20000 / 233 Equipos automáticos de desnitrificación con válvulas neumáticas y tanques bobinados (PRFV). Equipados con el exclusivo controlador Culligan GBE los desnitrificadores ULTRALINE FRP son ideales para todas las aplicaciones comerciales e industriales cubriendo todas las necesidades de desnitrificación con un solo equipo hasta un caudal punta de 32 m³ /h. El tanque cilíndrico vertical está constituido de composite anticorrosivo con capa de poliéster reforzado con fibra de vidrio y resina epoxi según lo especificado en la directiva europea 97/23/EC en su artículo 3.3 para recipientes a presión (PED) y en cumplimiento con las normas de material apto para estar en contacto con agua de consumo humano. Características principales: • Configuración simple, dúplex o tríplex. • Equipados con el exclusivo controlador Culligan GBE. • Tanques bobinados en PRFV. • Frontal con tuberías en PVC.
