# Ultraline HB1700 - de Culligan

- Propiedad del archivo: CONSTRUNARIO
- Formato: FIEBDC-3/2012
- Programa: Construnario Versión 3.51
- Fecha de los precios: 22/11/2023
- Divisa: EUR

**00760549CLG** u Ultraline HB1700 - de Culligan
- Litros de resina: 1568 l - Conexiones in/out: 4" - Conexiones desagüe: 3" - Caudal nominal (m3/h): 114 - Capacidad depósito de sal: 2460 Kg - Cap. Intercambio (m3xºf) / consumo de sal (Kg): * mín: 5970 / 111 * máx: 10430 / 328 Los descalcificadores ULTRALINE son para uso industrial y caudales de hasta 227 m3 /h. Tienen una válvula de distribución de mariposa y las diferentes etapas del proceso (servicio, lavado y regeneración) se controlan mediante un panel de control electrónico que conecta con las válvulas por medio de una válvula piloto de distribución. La regeneración se realiza mediante uno de los dos sistemas siguientes: • Sistema de sal sólida formado por el depósito de sal en polietileno, dotado con todos los accesorios para la formación de salmuera (Disolver, cámara de aspiración, válvula de retención y válvula de aspiración) • Sistema de inyección de salmuera líquida que consta de una motobomba en acero inoxidable AISI 316, un regulador de caudal y una válvula de membrana. Los tanques son de acero al carbono de alta calidad, revestidos internamente de resinas epoxi de calidad alimentaria y la protección externa es pintura de poliuretano. Las válvulas son de NORYL hasta los modelos 1550, en los modelos Ultra Line de 1700, las válvulas son de hierro fundido y la tubería con brida en acero, internamente y protegido externamente con pintura epoxi.
