# Filtro HI-FLO 9 UU 48 - de Culligan

- Propiedad del archivo: CONSTRUNARIO
- Formato: FIEBDC-3/2012
- Programa: Construnario Versión 3.51
- Fecha de los precios: 22/11/2023
- Divisa: EUR

**00761225CLG** u Filtro HI-FLO 9 UU 48 - de Culligan
- Caudal máx (m3/h): 18 - Velocidad filtración (m/h): 15,9 - Caída máxima de presión (bar): 0,5 - Conexiones In/Out: 2 ½ x 2" - Caudal BW (m3/h): 40,9 - Caudal CR (m3/h): 27,3 Los filtros Culligan Hi-Flo 9 son diseñados para responder a la demanda de filtración industrial. Los filtros Culligan Hi-Flo y TWIN cubren cualquier requerimiento para la filtración mecánica y físico-química por medio de capas filtrantes. El Cullneu (UU), se utiliza para neutralizar la acidez del agua. Cullneu es un mineral de carbonato cálcico granular que se disuelve y neutraliza proporcionalmente la acidez del agua. • Son controlados por válvulas de diafragma de apertura y cierre independientes para dirigir el flujo del agua durante las fases de servicio, y lavado a contracorriente. Un programador actúa sobre una válvula piloto que abre y cierra las válvulas de diafragma dependiendo de la fase en la que se encuentre. • El backwash o lavado a contracorriente se activa automáticamente mediante el controlador. También permite la inicialización del proceso manualmente. • El tanque del filtro está internamente protegido por una capa de pintura epoxy, y externamente recubierto con un esmalte sintético neutro. • Material del tanque: acero al carbono. • Protección interior tanque: pintura epoxi.
