# Filtro Hi-Flo 9 UF 120 - de Culligan

- Propiedad del archivo: CONSTRUNARIO
- Formato: FIEBDC-3/2012
- Programa: Construnario Versión 3.51
- Fecha de los precios: 22/11/2023
- Divisa: EUR

**00752307CLG** u Filtro Hi-Flo 9 UF 120 - de Culligan
- Caudal mín / máx (m3/h): 70 / 170 - Velocidad filtración mín/máx (m/h): 9,9 / 24,0 - Caída máxima de presión (bar): 1 - Conexiones In/Out: 6" - Caudal BW (m3/h): 250 - Caudal CR (m3/h): 143 Los filtros Culligan Hi-Flo 9 son diseñados para responder a la demanda de filtración industrial. Los filtros Culligan Hi-Flo y TWIN cubren cualquier requerimiento para la filtración mecánica y físico-química por medio de capas filtrantes. Los filtros UF se utilizan para eliminar cualquier tipo de turbidez del agua y pequeñas cantidades de hierro y manganeso; los minerales utilizados son antracita y sílice, químicamente inerte y de vida ilimitada. • Son controlados por válvulas de diafragma de apertura y cierre independientes para dirigir el flujo del agua durante las fases de servicio y lavado a contracorriente. Un programador actúa sobre una válvula piloto que abre y cierra las válvulas de diafragma dependiendo de la fase en la que se encuentre. • El backwash o lavado a contracorriente se activa automáticamente mediante el controlador. También permite la inicialización del proceso manualmente. • Los tanque de filtro están internamente protegidos por una capa de pintura epoxy y, externamente, recubierto con un esmalte sintético neutro.
