# MBR 50 en contenedor de 40 pies - de Culligan

- Propiedad del archivo: CONSTRUNARIO
- Formato: FIEBDC-3/2012
- Programa: Construnario Versión 3.51
- Fecha de los precios: 22/11/2023
- Divisa: EUR

**MBR50CLG** u MBR 50 en contenedor de 40 pies - de Culligan
Caudal máx. (m3/h): 50 Población equivalente (personas): 200 Área total de mebranas (m2): 200 Potencia absorbida (kW): 18 Precio a consultar. Descripción técnica: El sistema MBR está compuesto por dos partes principales, la unidad biológica (degradación de los compuestos presentes en el agua residual) y el módulo de membrana (separación física del licor de mezcla). Funcionamiento del MBR: 1. El agua bruta entra al filtro mecánico de rotación con tamiz de 500 µm y pasa al tanque anóxico donde se mezcla con la biomasa recirculada desde el tanque MBR. En ausencia de oxígeno, se produce la desnitrificación. Una vez se ha desnitrificado, las bacterias también actúan sobre los sulfatos. 2. El agua pasa entonces al tanque anaeróbico, los microorganismos acumuladores de polifosfatos, neutralizan y eliminan los fosfatos. 3. El agua pasa al tanque aeróbico (inyección de oxígeno por medio de soplantes y difusores). En este ambiente rico en oxígeno, se produce la oxidación biológica de la materia orgánica y el amoniaco en CO2, NO3 y H2O. Se puede inyectar cloruro férrico (FeCl3) como coagulante para ayudar a la eliminación del fósforo. 4. El líquido fluye al tanque de membranas donde se produce la separación de los sólidos en suspensión del agua obteniendo agua clarificada. Componentes básicos: - Filtro rotativo autolimpiable en acero inoxidable AISI 304 con malla de 500 µm. - Compresor para la maniobra neumática de las válvulas de recirculación. - Cuadro eléctrico general para la protección y maniobra de la planta. - Tanques de tratamiento biológico: anóxico, anaeróbico y aeróbico en AISI 304. - Agitadores sumergibles en AISI 316L en el tanque anóxico y anaeróbico. - Difusores de membrana para inyección de aire en el tanque aeróbico. - Bomba de aspiración del efluente y bomba de recirculación. - 2 soplantes para la aireación (1+1). - Depósito para lavados CEB. - Sistemas de dosificación de producto químico para lavados CEB y otros. - Instrumentación: niveles depósitos, presostatos diferenciales, etc. - Rack de membranas.
