# Filtro HE UU 16” - de Culligan

- Propiedad del archivo: CONSTRUNARIO
- Formato: FIEBDC-3/2012
- Programa: Construnario Versión 3.51
- Fecha de los precios: 22/11/2023
- Divisa: EUR

**00763012CLG** u Filtro HE UU 16” - de Culligan
- Caudal SR normal/máx: 3,2 m3/h - Velocidad filtración normal/máx: 24,7 m/h - Pérdida de carga normal/máx: 0,1 bar. - Caudal BW: 3,4 m3/h El filtro Cullneu (UU) es un equipo específico de mineralización-neutralización del anhídrido carbónico libre, por medio de un lecho filtrante exclusivo de Culligan, formado por un mineral seleccionado, Cullneu MD, adecuado al contacto con agua para uso alimentario. La acidez del agua consume el estrato de mineral de manera progresiva y, por ello, es necesario cambiarlo por un nuevo estrato de Cullneu MD de manera periódica. Además de actuar como desacidificador, el lecho de mineral filtra cargas limitadas de turbidez o partículas en suspensión. • Depósito realizado en material anticorrosivo, fibra de vidrio reforzada. • La válvula exclusiva HE, de pistones con motor, ofrece mayor fiabilidad que las válvulas tradicionales de rotación. El diseño de la válvula de varios pistones facilita el mantenimiento y prolonga la vida útil del producto. • El exclusivo Culligan Soft-Minder® monitoriza el uso diario del agua gracias a un medidor de caudal que dispone de un programa de diagnóstico avanzado. Gracias a él, el programa de regeneración se activa en función del volumen de agua tratada y del temporizado. • La válvula HE dispone de un sistema de by-pass automático que suministra agua no tratada en condiciones de uso incluso durante el lavado del filtro.
