# Filtro HE 1,5", UR 16” - de Culligan

- Propiedad del archivo: CONSTRUNARIO
- Formato: FIEBDC-3/2012
- Programa: Construnario Versión 3.51
- Fecha de los precios: 22/11/2023
- Divisa: EUR

**00763010CLG** u Filtro HE 1,5", UR 16” - de Culligan
- Caudal SR normal/máx: 1,6 / 3,2 m3/h - Tiempo contacto (min): 2,7 / 1,4 - Pérdida de carga normal/máx: 0,1 / 0,1 bar. - Caudal BW: 3,4 m3/h El filtro Cullar (UR) es un equipo específico que elimina el cloro, los olores y los sabores en general por medio de un lecho filtrante formado por varios estratos de minerales seleccionados, Cullsan y Cullar D, adecuados al contacto con agua para uso alimentario y con granulometría y pesos específicos diferenciados. • Depósito realizado en material anticorrosivo, fibra de vidrio reforzada. • La válvula exclusiva HE, de pistones con motor, ofrece mayor fiabilidad que las válvulas tradicionales de rotación. El diseño de la válvula de varios pistones facilita el mantenimiento y prolonga la vida útil del producto. • El exclusivo Culligan Soft-Minder® monitoriza el uso diario del agua gracias a un medidor de caudal que dispone de un programa de diagnóstico avanzado. Gracias a él, el programa de regeneración se activa en función del volumen de agua tratada y del temporizado. • La válvula HE dispone de un sistema de by-pass automático que suministra agua no tratada en condiciones de uso incluso durante el lavado del filtro.
