# Medallist UU 10 - de Culligan

- Propiedad del archivo: CONSTRUNARIO
- Formato: FIEBDC-3/2012
- Programa: Construnario Versión 3.51
- Fecha de los precios: 22/11/2023
- Divisa: EUR

**00761690CLG** u Medallist UU 10 - de Culligan
- Conexiones in/out: 3/4" - Caudal servicio máximo: 1,4 m3/h - Velocidad de filtración máxima 22,7 m/h - Caudal BW: 1,25 m3/h - Pérdida de carga: 0,5 bar Los filtros Medallist eliminan todas las impurezas del agua, y de acuerdo con la elección del modelo, suministran agua libre de bacterias, hierro y manganeso. También pueden neutralizar el ataque de aguas ácidas y eliminar cualquier olor y sabor desagradable y retienen los detergentes sintéticos, los pesticidas y solventes que contienen cloruros. Los filtros Medallist son totalmente automáticos. Una válvula hidráulica, controlada por el temporizador electrónico, inicia el servicio, el contralavado y el aclarado. - FILTR-CLEER (UF): Para la eliminación de la turbidez y pequeñas cantidades de hierro. - CULLAR (UR): Para la eliminación de sabores, olores y colores indeseables del agua. Favorece la eliminación de sustancias orgánicas y micro contaminantes y la adsorción del cloro residual. - CULLNEU (UU): Para la neutralización de la acidez del agua, como prevención de la corrosión de las tuberías y otras partes metálicas de la instalación. - CULLSORB (UFP): Para la remoción selectiva de hierro y manganeso. Los tanques Medallist tienen cuatro capas de construcción “Quadr-HullTM”
