# Filtro FGX 3 415 - de Culligan

- Propiedad del archivo: CONSTRUNARIO
- Formato: FIEBDC-3/2012
- Programa: Construnario Versión 3.51
- Fecha de los precios: 22/11/2023
- Divisa: EUR

**00762952CLG** u Filtro FGX 3 415 - de Culligan
- Cartuchos: 7 x 30” - Conexiones: 2 ½" gas - Caudal: 24 m3/h - Grado de filtración: 5µm
