# Filtro FGX 3 150 - de Culligan

- Propiedad del archivo: CONSTRUNARIO
- Formato: FIEBDC-3/2012
- Programa: Construnario Versión 3.51
- Fecha de los precios: 22/11/2023
- Divisa: EUR

**00762946CLG** u Filtro FGX 3 150 - de Culligan
- Cartuchos: 3 x 30” - Conexiones: 1 ½" gas - Caudal: 9 m3/h - Grado de filtración: 5µm
