# Carga carbón act vegetal CULL-G 950 1L - de Culligan

- Propiedad del archivo: CONSTRUNARIO
- Formato: FIEBDC-3/2012
- Programa: Construnario Versión 3.51
- Fecha de los precios: 22/11/2023
- Divisa: EUR

**00NU3983_4CLG** u Carga carbón act vegetal CULL-G 950 1L - de Culligan
- 1 litro. - Vegetal.
