# Filtro Gard multiconfiguración, GQ2PF2PR 15 (2F + 2R) - de Culligan

- Propiedad del archivo: CONSTRUNARIO
- Formato: FIEBDC-3/2012
- Programa: Construnario Versión 3.51
- Fecha de los precios: 22/11/2023
- Divisa: EUR

**00NU718357CLG** u Filtro Gard multiconfiguración, GQ2PF2PR 15 (2F + 2R) - de Culligan
Cartuchos (cantidad) - 5µm (1) - Carbón (2) Caudal nominal: 2,4 m3/h Caudal punta: 3 m3/h Conexiones 1 1/2"
